# KKS-Handapplikation (Betofix R4 S CP)
Leistungsbeschreibung (GAEB 90, DA81)
Währung: EUR

## KKS-Handapplikation (Betofix R4 S CP)
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil 3
der DAfStb-Instandsetzungsrichtlinie) zu treffen sind.

Diese Angaben sind in die Ausschreibungsunterlagen
aufzunehmen.

**1 Überprüfung der Betonflächen**
Überprüfen der zu behandelnden Flächen:

a) visuell auf Verschmutzungen, Trennmittelrückstände, Vergrünungen, Absanden und Risse, defekte elastische Fugenversiegelung.

b) durch Hammerprobe auf Hohlstellen, Kiesnester und Gefügelockerungen.

c) Überprüfung auf Schadstoffbelastung

Schadstellen kennzeichnen und Prüfprotokoll erstellen
Menge: 0,000 m²

**2 Schadhafte, lockere Betonteile und carbonatisierten Beton abstemmen**
Entfernen von schadhaften, lockeren und
mürben Betonteilen bis auf das feste Gefüge
sowie carbonatisierten Beton im Bereich der
Stahlbewehrung.
Korrodierte Bewehrungseisen rundherum
bis 2 cm über die erkennbare Korrosion hinaus
freistemmen.
Reparaturflächen gradlinig und im
Winkelvon 45 Grad begrenzen.
Menge: 0,000 m²

**3 Sandstrahlen mineralischer Flächen**
Untergrundvorbehandlung der mineralischen Flächen
mittels geeignetem Verfahren, z.B. Sandstrahlen
zur Erzielung eines sauberen und
tragfähigen Untergrundes, frei von haftungsmindernden
Schichten.
Der Untergrund muss nach der Untergrundvorbehandlung
die
geforderten Werte aus den technischen Unterlagen
des nachfolgenden Instandsetzungssystems aufweisen
und zur Aufnahme der nachfolgenden Schichten geeignet
sein.
Menge: 0,000 m²

**4 Bewehrung reinigen**
*** Bedarfsposition ohne GB
Freigelegte Bewehrungseisen umlaufend
entsprechend Norm-Reinheitsgrad SA 2 1/2
gemäß DIN EN ISO 8501-1 und DIN EN ISO 12944-4
mit geeignetem Verfahren reinigen.

Vorbereitungsverfahren nach Wahl des AN

Angebotenes Verfahren:____________________
Menge: 0,000 m

**5 PCC-Haftbrücke unter PCC I+II (Betofix KHB)**
Aufbringen einer Haftbrücke
auf den vorbereiteten mineralischen Untergrund
mit einem 1-komponentigen, kunststoffvergüteten
mineralischen Schlämmmörtel.

Produkt: Remmers Betofix KHB

Produktanforderungen:
Schüttdichte Ca. 1,3 kg/l
Fremdüberwachung QDB und KIWA
Größtkorn = 1,0 mm
Haftzugfestigkeit (28 d) = 2,0 N/mm²
Zertifiziert nach DIN EN 1504-7

Angebotenes Produkt:______________

Verbrauch:
ca. 1,8 kg/m² pro Anstrich  Remmers Betofix KHB <1087>
Menge: 0,000 m²

**6 M3/R4/PCC/SPCC Betonersatz (Betofix R4 S CP)**
Reprofilierung von Schadstellen im Beton
mit einem PCC/SPCC (RM/SRM) - Betonersatzmörtel
für den kathodischen Korrosionsschutz.

Bauteil:______________

Einbaulage:______________

Schichtdicke:_______cm

Produkt: Remmers Betofix R4 S CP

Produktanforderungen:
Betonersatz für die statisch relevante Instandsetzung
Betonersatz gemäß
- DIN EN 1504-3
Reparatur- und Anodeneinbettmörtel für den Kathodischen
Korrosionsschutz
Verarbeitung händich oder im Nassspritzverfahren
Hoher Karbonatisierungswiderstand
Hoher Wassereindringwiderstand
Gutes Wasserrückhaltevermögen
Besonders schwindarm
Frost-Tausalzbeständig
Faserverstärkt
Klassifizierung nach DIN EN 1504-3 R4
Altbetonklassen A3 A4
Brandverhalten Klasse A1
Einwirkung aus der Umgebung
Karbonatisierung XC1 XC2 XC3 XC4
Chloride ohne Meerwasser XD1 XD2 XD3
Chloride mit Meerwasser XS1 XS2 XS3
Frostangriff mit/ohne Taumittel XF1 XF2 XF3 XF4
Chemischer Angriff XA1
Verschleißbeanspruchung XM1  XM2
Feuchtigkeitsklassenzuordnung WO  WF WA
Kapillare Wasseraufnahme = 0,5 kg/(m²h0,5)
Druckfestigkeit 1 d = = 15 N/mm²
7 d = = 40 N/mm²
28 d = = 50 N/mm²
Biegezugfestigkeit (28 d) = 8,0 N/mm²
Dyn. E-Modul = 25000 N/mm²
Oberflächenzugfestigkeit = 2,0 N/mm²
Größtkorn 2 mm

Angebotenes Produkt:______________

Verbrauch:
ca. 2,0 kg/m²/mm Schichtdicke, bzw. ca. 2,0 kg/dm■
Remmers Betofix R4 S CP <1106>
Menge: 0,000 m²

**7 wie vor, jedoch Fläche bis 0,1 m² Schichtdicke ___cm**
Menge: 0,000 Stk

**8 wie vor, jedoch Fläche bis 0,25 m² Schichtdicke ___cm**
Menge: 0,000 Stk

**9 wie vor, jedoch Fläche bis 0,50 m² Schichtdicke ___cm**
Menge: 0,000 Stk

**10 wie vor, jedoch Fläche bis 0,75 m² Schichtdicke ___cm**
Menge: 0,000 Stk

**11 wie vor, jedoch Fläche bis 1 m² Schichtdicke ___cm**
Menge: 0,000 Stk

**12 wie vor, jedoch Fläche > 1,00 m² Schichtdicke ___cm**
Menge: 0,000 Stk

**13 wie vor, jedoch je weiteren Zentimeter Schichtdicke**
Menge: 0,000 Stk

**14 PCC-Feinspachtel (Betofix Fill)**
*** Bedarfsposition ohne GB
Lieferung und Aufbringen eines einkomponentigen,
mineralischen, kunststoffvergüteten PCC-Feinspachtels.

Bauteil:___________

Einbaulage:______________

Schichtdicke:______ mm

Produkt: Remmers Betofix Fill

Produktanforderungen:
Hohe Frühfestigkeit
Gute Glätt- und Haftfähigkeit
Spannungsarm und rissfrei erhärtend
Gute Überkopfverarbeitbarkeit
Zertifiziert nach DIN EN 1504-3
BASt gelistet
M1-Mörtel nach DAfStb-Richtlinie
Frost-Tausalzbeständig
Expositionsklassenzuordnung Karbonatisierung XC1
XC2 XC3 XC4Chloride ohne Meerwasser XD1
Chloride aus Meerwasser XS1
Frostangriff mit /ohne Taumittel XF1 XF2 XF3
Chemischer Angriff XA1
Verschleißbeanspruchung XM1
Biegezugfestigkeit 28d > 7,0 N/mm²
Brandklasse A1
Druckfestigkeit 1 d: = 10 N/mm², 7 d = 25 N/mm²,
28 d = 30 N/mm²
Dyn. E-Modul = 15000 N/mm²
Fremdüberwachung QDB und KIWA
Größtkorn: 0,5 mm
Haftvermögen (DIN EN 1542) (28 d) = 1,5 N/mm²
Kapillare Wasseraufnahme =  0,5 kg/(m²h0,5 )

Angebotenes Produkt:______________

Verbrauch:
ca. 1,75 kg/m²/mm bzw. 1,75 kg/dm■
Remmers Betofix Fill <1008>
Menge: 0,000 m²
